# Elektroarbeiten
Angebotsaufforderung (GAEB 90, DA83)
Währung: EUR

## ZPZ
Datum: 12.07.24

### Bereich 01 Fürstäbtissinstr. 31

#### Abschnitt 01.01 Demontage / Provisorium

**01.01.0010 Demontage Zähleranlage**
Menge: 1,000 Stck

**01.01.0020 Demontage Altinstallation**
Menge: 1,000 Stck

**01.01.0030 Provisorium Treppenhausbeleuchtung**
Menge: 1,000 Stck

#### Abschnitt 01.02 Durchbrüche / Schlitze

**01.02.0010 Wandschlitz bis 100 x 100 mm**
Menge: 10,000 m

**01.02.0020 Wandschlitz bis 40 x 40 mm**
Menge: 10,000 m

**01.02.0030 Deckendurchbruch bis 100 x 100 mm**
Menge: 2,000 Stck

**01.02.0040 Wanddurchbruch bis 40 x 40 mm**
Menge: 2,000 Stck

**01.02.0050 Durchbruch bis 40 x 40 mm schließen**
Menge: 2,000 Stck

**01.02.0060 Durchbruch bis 100 x 100 mm schließen**
Menge: 1,000 Stck

**01.02.0070 Durchbruch bis 100 x 100 mm brandschutztechnisch verschließen**
Menge: 1,000 Stck

#### Abschnitt 01.03 Leitungs- und Befestigungsmaterieal

**01.03.0010 NYM - J 5 x 16 mm²**
Menge: 30,000 m

**01.03.0020 NYM - J 5 x 1,5 mm²**
Menge: 50,000 m

**01.03.0030 NYM - J 3 x 1,5 mm²**
Menge: 100,000 m

**01.03.0040 Postleitung J-Y(St)-Y 4 x 2 x 0,6**
Menge: 50,000 m

**01.03.0050 Postleitung J-Y(St)-Y 2 x 2 x 0,6**
Menge: 50,000 m

**01.03.0060 Kabelkanal 40 x 40 mm**
Menge: 10,000 m

**01.03.0070 Rangierkanal**
Menge: 2,000 m

#### Abschnitt 01.04 Zähleranlage / Unterverteilungen

**01.04.0010 Zählerschrank mit 4 Zählerplätzen + APZ-Feld**
Menge: 1,000 Stck

**01.04.0020 Wohnungsunterverteilung**
Menge: 2,000 Stck

**01.04.0030 Schrumpfmuffe 1,5 - 2,5 mm²**
Menge: 10,000 Stck

**01.04.0040 Schrumpfmuffe 4 - 6 mm²**
Menge: 2,000 Stck

**01.04.0050 Schrumpfmuffe 5x16 mm²**
*** Bedarfsposition ohne GB
Menge: 1,000 Stck

#### Abschnitt 01.05 Brennstellen / Leuchten / Potentialausgleich

**01.05.0010 Brennstelle Mieterkeller**
Menge: 2,000 Stck

**01.05.0020 Brennstelle Waschmaschine/Trockner**
Menge: 4,000 Stck

**01.05.0030 Brennstelle Kellerbeleuchtung**
Menge: 1,000 Stck

**01.05.0040 Brennstelle Dachbodenbeleuchtung**
Menge: 1,000 Stck

**01.05.0050 Brennstelle Außenleuchte Keller**
Menge: 1,000 Stck

**01.05.0060 Außenleuchte Keller**
Menge: 1,000 Stck

**01.05.0070 Brennstelle Außenleuchte Haustüre**
Menge: 1,000 Stck

**01.05.0080 Außenleuchte Haustüre mit Dämmerungsschalter**
Menge: 1,000 Stck

**01.05.0090 Brennstelle Videosprechanlage**
Menge: 1,000 Stck

**01.05.0100 Brennstelle Sprechanlagenleitung**
Menge: 1,000 Stck

**01.05.0110 Brennstelle Treppenhausbeleuchtung**
Menge: 1,000 Stck

**01.05.0120 Treppenhausleuchte**
Menge: 7,000 Stck

**01.05.0130 Brennstelle Heizungsanlage**
Menge: 1,000 Stck

**01.05.0140 Brennstelle Potentialausgleich überarbeiten**
Menge: 1,000 Stck

**01.05.0150 Brennstelle Balkonleuchte / -steckdose**
Menge: 2,000 Stck

**01.05.0160 Balkonleuchte**
Menge: 2,000 Stck

### Bereich 02 Fürstäbtissinstr. 33

#### Abschnitt 02.01 Demontage / Provisorium

**02.01.0010 Demontage Zähleranlage**
Menge: 1,000 Stck

**02.01.0020 Demontage Altinstallation**
Menge: 1,000 Stck

**02.01.0030 Provisorium Treppenhausbeleuchtung**
Menge: 1,000 Stck

#### Abschnitt 02.02 Durchbrüche / Schlitze

**02.02.0010 Wandschlitz bis 200 x 100 mm**
Menge: 5,000 m

**02.02.0020 Wandschlitz bis 100 x 100 mm**
Menge: 10,000 m

**02.02.0030 Wandschlitz bis 40 x 40 mm**
Menge: 15,000 m

**02.02.0040 Deckendurchbruch bis 200 x 100 mm**
Menge: 1,000 Stck

**02.02.0050 Deckendurchbruch bis 100 x 100 mm**
Menge: 2,000 Stck

**02.02.0060 Wanddurchbruch bis 200 x 100 mm**
Menge: 1,000 Stck

**02.02.0070 Wanddurchbruch bis 40 x 40 mm**
Menge: 4,000 Stck

**02.02.0080 Durchbruch bis 200 x 100 mm brandschutztechnisch verschließen**
Menge: 1,000 Stck

**02.02.0090 Durchbruch bis 40 x 40 mm verschließen**
Menge: 4,000 Stck

**02.02.0100 Durchbruch bis 200 x 100 mm verschließen**
Menge: 5,000 Stck

#### Abschnitt 02.03 Leitungs- und Befestigungsmaterieal

**02.03.0010 NYM - J 5 x 16 mm²**
Menge: 100,000 m

**02.03.0020 NYM - J 5 x 1,5 mm²**
Menge: 100,000 m

**02.03.0030 NYM - J 3 x 1,5 mm²**
Menge: 250,000 m

**02.03.0040 Postleitung J-Y(St)-Y 4 x 2 x 0,6**
Menge: 100,000 m

**02.03.0050 Postleitung J-Y(St)-Y 2 x 2 x 0,6**
Menge: 100,000 m

**02.03.0060 Kabelkanal 40 x 40 mm**
Menge: 20,000 m

**02.03.0070 Rangierkanal**
Menge: 2,000 m

#### Abschnitt 02.04 Zähleranlage / Unterverteilungen

**02.04.0010 Zählerschrank mit 6 Zählerplätzen + APZ-Feld**
Menge: 1,000 Stck

**02.04.0020 Wohnungsunterverteilung**
Menge: 4,000 Stck

**02.04.0030 Schrumpfmuffe 1,5 - 2,5 mm²**
Menge: 20,000 Stck

**02.04.0040 Schrumpfmuffe 4 - 6 mm²**
Menge: 4,000 Stck

**02.04.0050 Schrumpfmuffe 5x16 mm²**
*** Bedarfsposition ohne GB
Menge: 1,000 Stck

#### Abschnitt 02.05 Brennstellen / Leuchten / Potentialausgleich

**02.05.0010 Brennstelle Mieterkeller**
Menge: 8,000 Stck

**02.05.0020 Brennstelle Waschmaschine/Trockner**
Menge: 8,000 Stck

**02.05.0030 Brennstelle Kellerbeleuchtung**
Menge: 1,000 Stck

**02.05.0040 Brennstelle Dachbodenbeleuchtung**
Menge: 1,000 Stck

**02.05.0050 Brennstelle Außenleuchte Keller**
Menge: 1,000 Stck

**02.05.0060 Außenleuchte Keller**
Menge: 1,000 Stck

**02.05.0070 Brennstelle Außenleuchte Haustüre**
Menge: 1,000 Stck

**02.05.0080 Außenleuchte Haustüre mit Dämmerungsschalter**
Menge: 1,000 Stck

**02.05.0090 Brennstelle Videosprechanlage**
Menge: 1,000 Stck

**02.05.0100 Brennstelle Sprechanlagenleitung**
Menge: 1,000 Stck

**02.05.0110 Brennstelle Treppenhausbeleuchtung**
Menge: 1,000 Stck

**02.05.0120 Treppenhausleuchte**
Menge: 7,000 Stck

**02.05.0130 Brennstelle Heizungsanlage**
Menge: 1,000 Stck

**02.05.0140 Brennstelle Potentialausgleich überarbeiten**
Menge: 1,000 Stck

**02.05.0150 Brennstelle Balkonleuchte / -steckdose**
Menge: 4,000 Stck

**02.05.0160 Balkonleuchte**
Menge: 4,000 Stck

### Bereich 03 Fürstäbtissinstr. 35

#### Abschnitt 03.01 Demontage / Provisorium

**03.01.0010 Demontage Zähleranlage**
Menge: 1,000 Stck

**03.01.0020 Demontage Altinstallation**
Menge: 1,000 Stck

**03.01.0030 Provisorium Treppenhausbeleuchtung**
Menge: 1,000 Stck

#### Abschnitt 03.02 Durchbrüche / Schlitze

**03.02.0010 Wandschlitz bis 200 x 100 mm**
Menge: 5,000 m

**03.02.0020 Wandschlitz bis 100 x 100 mm**
Menge: 10,000 m

**03.02.0030 Wandschlitz bis 40 x 40 mm**
Menge: 15,000 m

**03.02.0040 Deckendurchbruch bis 200 x 100 mm**
Menge: 1,000 Stck

**03.02.0050 Deckendurchbruch bis 100 x 100 mm**
Menge: 2,000 Stck

**03.02.0060 Wanddurchbruch bis 200 x 100 mm**
Menge: 1,000 Stck

**03.02.0070 Wanddurchbruch bis 40 x 40 mm**
Menge: 4,000 Stck

**03.02.0080 Durchbruch bis 200 x 100 mm brandschutztechnisch verschließen**
Menge: 1,000 Stck

**03.02.0090 Durchbruch bis 40 x 40 mm verschließen**
Menge: 4,000 Stck

**03.02.0100 Durchbruch bis 200 x 100 mm verschließen**
Menge: 5,000 Stck

#### Abschnitt 03.03 Leitungs- und Befestigungsmaterieal

**03.03.0010 NYM - J 5 x 16 mm²**
Menge: 100,000 m

**03.03.0020 NYM - J 5 x 1,5 mm²**
Menge: 100,000 m

**03.03.0030 NYM - J 3 x 1,5 mm²**
Menge: 250,000 m

**03.03.0040 Postleitung J-Y(St)-Y 4 x 2 x 0,6**
Menge: 100,000 m

**03.03.0050 Postleitung J-Y(St)-Y 2 x 2 x 0,6**
Menge: 100,000 m

**03.03.0060 Kabelkanal 40 x 40 mm**
Menge: 20,000 m

**03.03.0070 Rangierkanal**
Menge: 2,000 m

#### Abschnitt 03.04 Zähleranlage / Unterverteilungen

**03.04.0010 Zählerschrank mit 6 Zählerplätzen + APZ-Feld**
Menge: 1,000 Stck

**03.04.0020 Wohnungsunterverteilung**
Menge: 4,000 Stck

**03.04.0030 Schrumpfmuffe 1,5 - 2,5 mm²**
Menge: 20,000 Stck

**03.04.0040 Schrumpfmuffe 4 - 6 mm²**
Menge: 4,000 Stck

**03.04.0050 Schrumpfmuffe 5x16 mm²**
*** Bedarfsposition ohne GB
Menge: 1,000 Stck

#### Abschnitt 03.05 Brennstellen / Leuchten / Potentialausgleich

**03.05.0010 Brennstelle Mieterkeller**
Menge: 8,000 Stck

**03.05.0020 Brennstelle Waschmaschine/Trockner**
Menge: 8,000 Stck

**03.05.0030 Brennstelle Kellerbeleuchtung**
Menge: 1,000 Stck

**03.05.0040 Brennstelle Dachbodenbeleuchtung**
Menge: 1,000 Stck

**03.05.0050 Brennstelle Außenleuchte Keller**
Menge: 1,000 Stck

**03.05.0060 Außenleuchte Keller**
Menge: 1,000 Stck

**03.05.0070 Brennstelle Außenleuchte Haustüre**
Menge: 1,000 Stck

**03.05.0080 Außenleuchte Haustüre mit Dämmerungsschalter**
Menge: 1,000 Stck

**03.05.0090 Brennstelle Videosprechanlage**
Menge: 1,000 Stck

**03.05.0100 Brennstelle Sprechanlagenleitung**
Menge: 1,000 Stck

**03.05.0110 Brennstelle Treppenhausbeleuchtung**
Menge: 1,000 Stck

**03.05.0120 Treppenhausleuchte**
Menge: 7,000 Stck

**03.05.0130 Brennstelle Heizungsanlage**
Menge: 1,000 Stck

**03.05.0140 Brennstelle Potentialausgleich überarbeiten**
Menge: 1,000 Stck

**03.05.0150 Brennstelle Balkonleuchte / -steckdose**
Menge: 4,000 Stck

**03.05.0160 Balkonleuchte**
Menge: 4,000 Stck

### Bereich 04 Fürstäbtissinstr. 37

#### Abschnitt 04.01 Demontage / Provisorium

**04.01.0010 Demontage Zähleranlage**
Menge: 1,000 Stck

**04.01.0020 Demontage Altinstallation**
Menge: 1,000 Stck

**04.01.0030 Provisorium Treppenhausbeleuchtung**
Menge: 1,000 Stck

#### Abschnitt 04.02 Durchbrüche / Schlitze

**04.02.0010 Wandschlitz bis 100 x 100 mm**
Menge: 10,000 m

**04.02.0020 Wandschlitz bis 40 x 40 mm**
Menge: 10,000 m

**04.02.0030 Deckendurchbruch bis 100 x 100 mm**
Menge: 2,000 Stck

**04.02.0040 Wanddurchbruch bis 40 x 40 mm**
Menge: 2,000 Stck

**04.02.0050 Durchbruch bis 40 x 40 mm schließen**
Menge: 2,000 Stck

**04.02.0060 Durchbruch bis 100 x 100 mm schließen**
Menge: 1,000 Stck

**04.02.0070 Durchbruch bis 100 x 100 mm brandschutztechnisch verschließen**
Menge: 1,000 Stck

#### Abschnitt 04.03 Leitungs- und Befestigungsmaterieal

**04.03.0010 NYM - J 5 x 16 mm²**
Menge: 30,000 m

**04.03.0020 NYM - J 5 x 1,5 mm²**
Menge: 50,000 m

**04.03.0030 NYM - J 3 x 1,5 mm²**
Menge: 100,000 m

**04.03.0040 Postleitung J-Y(St)-Y 4 x 2 x 0,6**
Menge: 50,000 m

**04.03.0050 Postleitung J-Y(St)-Y 2 x 2 x 0,6**
Menge: 50,000 m

**04.03.0060 Kabelkanal 40 x 40 mm**
Menge: 10,000 m

**04.03.0070 Rangierkanal**
Menge: 2,000 m

#### Abschnitt 04.04 Zähleranlage / Unterverteilungen

**04.04.0010 Zählerschrank mit 4 Zählerplätzen + APZ-Feld**
Menge: 1,000 Stck

**04.04.0020 Wohnungsunterverteilung**
Menge: 2,000 Stck

**04.04.0030 Schrumpfmuffe 1,5 - 2,5 mm²**
Menge: 10,000 Stck

**04.04.0040 Schrumpfmuffe 4 - 6 mm²**
Menge: 2,000 Stck

**04.04.0050 Schrumpfmuffe 5x16 mm²**
*** Bedarfsposition ohne GB
Menge: 1,000 Stck

#### Abschnitt 04.05 Brennstellen / Leuchten / Potentialausgleich

**04.05.0010 Brennstelle Mieterkeller**
Menge: 2,000 Stck

**04.05.0020 Brennstelle Waschmaschine/Trockner**
Menge: 4,000 Stck

**04.05.0030 Brennstelle Kellerbeleuchtung**
Menge: 1,000 Stck

**04.05.0040 Brennstelle Dachbodenbeleuchtung**
Menge: 1,000 Stck

**04.05.0050 Brennstelle Außenleuchte Keller**
Menge: 1,000 Stck

**04.05.0060 Außenleuchte Keller**
Menge: 1,000 Stck

**04.05.0070 Brennstelle Außenleuchte Haustüre**
Menge: 1,000 Stck

**04.05.0080 Außenleuchte Haustüre mit Dämmerungsschalter**
Menge: 1,000 Stck

**04.05.0090 Brennstelle Videosprechanlage**
Menge: 1,000 Stck

**04.05.0100 Brennstelle Sprechanlagenleitung**
Menge: 1,000 Stck

**04.05.0110 Brennstelle Treppenhausbeleuchtung**
Menge: 1,000 Stck

**04.05.0120 Treppenhausleuchte**
Menge: 7,000 Stck

**04.05.0130 Brennstelle Heizungsanlage**
Menge: 1,000 Stck

**04.05.0140 Brennstelle Potentialausgleich überarbeiten**
Menge: 1,000 Stck

**04.05.0150 Brennstelle Balkonleuchte / -steckdose**
Menge: 2,000 Stck

**04.05.0160 Balkonleuchte**
Menge: 2,000 Stck

### Bereich 05 Unterer Schloßhang 1

#### Abschnitt 05.01 Demontage / Provisorium

**05.01.0010 Demontage Zähleranlage**
Menge: 1,000 Stck

**05.01.0020 Demontage Altinstallation**
Menge: 1,000 Stck

**05.01.0030 Provisorium Treppenhausbeleuchtung**
Menge: 1,000 Stck

#### Abschnitt 05.02 Durchbrüche / Schlitze

**05.02.0010 Wandschlitz bis 100 x 100 mm**
Menge: 10,000 m

**05.02.0020 Wandschlitz bis 40 x 40 mm**
Menge: 10,000 m

**05.02.0030 Deckendurchbruch bis 100 x 100 mm**
Menge: 2,000 Stck

**05.02.0040 Wanddurchbruch bis 40 x 40 mm**
Menge: 2,000 Stck

**05.02.0050 Durchbruch bis 40 x 40 mm schließen**
Menge: 2,000 Stck

**05.02.0060 Durchbruch bis 100 x 100 mm schließen**
Menge: 1,000 Stck

**05.02.0070 Durchbruch bis 100 x 100 mm brandschutztechnisch verschließen**
Menge: 1,000 Stck

#### Abschnitt 05.03 Leitungs- und Befestigungsmaterieal

**05.03.0010 NYM - J 5 x 16 mm²**
Menge: 30,000 m

**05.03.0020 NYM - J 5 x 1,5 mm²**
Menge: 50,000 m

**05.03.0030 NYM - J 3 x 1,5 mm²**
Menge: 100,000 m

**05.03.0040 Postleitung J-Y(St)-Y 4 x 2 x 0,6**
Menge: 50,000 m

**05.03.0050 Postleitung J-Y(St)-Y 2 x 2 x 0,6**
Menge: 50,000 m

**05.03.0060 Kabelkanal 40 x 40 mm**
Menge: 10,000 m

**05.03.0070 Rangierkanal**
Menge: 2,000 m

#### Abschnitt 05.04 Zähleranlage / Unterverteilungen

**05.04.0010 Zählerschrank mit 6 Zählerplätzen + APZ-Feld**
Menge: 1,000 Stck

**05.04.0020 Wohnungsunterverteilung**
Menge: 4,000 Stck

**05.04.0030 Schrumpfmuffe 1,5 - 2,5 mm²**
Menge: 10,000 Stck

**05.04.0040 Schrumpfmuffe 4 - 6 mm²**
Menge: 2,000 Stck

**05.04.0050 Schrumpfmuffe 5x16 mm²**
*** Bedarfsposition ohne GB
Menge: 1,000 Stck

#### Abschnitt 05.05 Brennstellen / Leuchten / Potentialausgleich

**05.05.0010 Brennstelle Mieterkeller**
Menge: 7,000 Stck

**05.05.0020 Brennstelle Waschmaschine/Trockner**
Menge: 8,000 Stck

**05.05.0030 Brennstelle Kellerbeleuchtung**
Menge: 1,000 Stck

**05.05.0040 Brennstelle Dachbodenbeleuchtung**
Menge: 1,000 Stck

**05.05.0050 Brennstelle Außenleuchte Keller**
Menge: 1,000 Stck

**05.05.0060 Außenleuchte Keller**
Menge: 1,000 Stck

**05.05.0070 Brennstelle Außenleuchte Haustüre**
Menge: 1,000 Stck

**05.05.0080 Außenleuchte Haustüre mit Dämmerungsschalter**
Menge: 1,000 Stck

**05.05.0090 Brennstelle Videosprechanlage**
Menge: 1,000 Stck

**05.05.0100 Brennstelle Sprechanlagenleitung**
Menge: 1,000 Stck

**05.05.0110 Brennstelle Treppenhausbeleuchtung**
Menge: 1,000 Stck

**05.05.0120 Treppenhausleuchte**
Menge: 7,000 Stck

**05.05.0130 Brennstelle Heizungsanlage**
Menge: 1,000 Stck

**05.05.0140 Brennstelle Potentialausgleich überarbeiten**
Menge: 1,000 Stck

**05.05.0150 Brennstelle Balkonleuchte / -steckdose**
Menge: 4,000 Stck

**05.05.0160 Balkonleuchte**
Menge: 4,000 Stck

### Bereich 06 Unterer Schloßhang 3

#### Abschnitt 06.01 Demontage / Provisorium

**06.01.0010 Demontage Zähleranlage**
Menge: 1,000 Stck

**06.01.0020 Demontage Altinstallation**
Menge: 1,000 Stck

**06.01.0030 Provisorium Treppenhausbeleuchtung**
Menge: 1,000 Stck

#### Abschnitt 06.02 Durchbrüche / Schlitze

**06.02.0010 Wandschlitz bis 100 x 100 mm**
Menge: 10,000 m

**06.02.0020 Wandschlitz bis 40 x 40 mm**
Menge: 10,000 m

**06.02.0030 Deckendurchbruch bis 100 x 100 mm**
Menge: 2,000 Stck

**06.02.0040 Wanddurchbruch bis 40 x 40 mm**
Menge: 2,000 Stck

**06.02.0050 Durchbruch bis 40 x 40 mm schließen**
Menge: 2,000 Stck

**06.02.0060 Durchbruch bis 100 x 100 mm schließen**
Menge: 1,000 Stck

**06.02.0070 Durchbruch bis 100 x 100 mm brandschutztechnisch verschließen**
Menge: 1,000 Stck

#### Abschnitt 06.03 Leitungs- und Befestigungsmaterieal

**06.03.0010 NYM - J 5 x 16 mm²**
Menge: 30,000 m

**06.03.0020 NYM - J 5 x 1,5 mm²**
Menge: 50,000 m

**06.03.0030 NYM - J 3 x 1,5 mm²**
Menge: 100,000 m

**06.03.0040 Postleitung J-Y(St)-Y 4 x 2 x 0,6**
Menge: 50,000 m

**06.03.0050 Postleitung J-Y(St)-Y 2 x 2 x 0,6**
Menge: 50,000 m

**06.03.0060 Kabelkanal 40 x 40 mm**
Menge: 10,000 m

**06.03.0070 Rangierkanal**
Menge: 2,000 m

#### Abschnitt 06.04 Zähleranlage / Unterverteilungen

**06.04.0010 Zählerschrank mit 6 Zählerplätzen + APZ-Feld**
Menge: 1,000 Stck

**06.04.0020 Wohnungsunterverteilung**
Menge: 5,000 Stck

**06.04.0030 Schrumpfmuffe 1,5 - 2,5 mm²**
Menge: 10,000 Stck

**06.04.0040 Schrumpfmuffe 4 - 6 mm²**
Menge: 2,000 Stck

**06.04.0050 Schrumpfmuffe 5x16 mm²**
*** Bedarfsposition ohne GB
Menge: 1,000 Stck

#### Abschnitt 06.05 Brennstellen / Leuchten / Potentialausgleich

**06.05.0010 Brenstelle Mieterkeller**
Menge: 7,000 Stck

**06.05.0020 Brennstelle Waschmaschine/Trockner**
Menge: 10,000 Stck

**06.05.0030 Brennstelle Kellerbeleuchtung**
Menge: 1,000 Stck

**06.05.0040 Brennstelle Dachbodenbeleuchtung**
Menge: 1,000 Stck

**06.05.0050 Brennstelle Außenleuchte Keller**
Menge: 1,000 Stck

**06.05.0060 Außenleuchte Keller**
Menge: 1,000 Stck

**06.05.0070 Brennstelle Außenleuchte Haustüre**
Menge: 1,000 Stck

**06.05.0080 Außenleuchte Haustüre mit Dämmerungsschalter**
Menge: 1,000 Stck

**06.05.0090 Brennstelle Videosprechanlage**
Menge: 1,000 Stck

**06.05.0100 Brennstelle Sprechanlagenleitung**
Menge: 1,000 Stck

**06.05.0110 Brennstelle Treppenhausbeleuchtung**
Menge: 1,000 Stck

**06.05.0120 Treppenhausleuchte**
Menge: 7,000 Stck

**06.05.0130 Brennstelle Heizungsanlage**
Menge: 1,000 Stck

**06.05.0140 Brennstelle Potentialausgleich überarbeiten**
Menge: 1,000 Stck

**06.05.0150 Brennstelle Balkonleuchte / -steckdose**
Menge: 4,000 Stck

**06.05.0160 Balkonleuchte**
Menge: 4,000 Stck

### Bereich 07 Unterer Schloßhang 5

#### Abschnitt 07.01 Demontage / Provisorium

**07.01.0010 Demontage Zähleranlage**
Menge: 1,000 Stck

**07.01.0020 Demontage Altinstallation**
Menge: 1,000 Stck

**07.01.0030 Provisorium Treppenhausbeleuchtung**
Menge: 1,000 Stck

#### Abschnitt 07.02 Durchbrüche / Schlitze

**07.02.0010 Wandschlitz bis 100 x 100 mm**
Menge: 10,000 m

**07.02.0020 Wandschlitz bis 40 x 40 mm**
Menge: 10,000 m

**07.02.0030 Deckendurchbruch bis 100 x 100 mm**
Menge: 2,000 Stck

**07.02.0040 Wanddurchbruch bis 40 x 40 mm**
Menge: 2,000 Stck

**07.02.0050 Durchbruch bis 40 x 40 mm schließen**
Menge: 2,000 Stck

**07.02.0060 Durchbruch bis 100 x 100 mm schließen**
Menge: 1,000 Stck

**07.02.0070 Durchbruch bis 100 x 100 mm brandschutztechnisch verschließen**
Menge: 1,000 Stck

#### Abschnitt 07.03 Leitungs- und Befestigungsmaterieal

**07.03.0010 NYM - J 5 x 16 mm²**
Menge: 30,000 m

**07.03.0020 NYM - J 5 x 1,5 mm²**
Menge: 50,000 m

**07.03.0030 NYM - J 3 x 1,5 mm²**
Menge: 100,000 m

**07.03.0040 Postleitung J-Y(St)-Y 4 x 2 x 0,6**
Menge: 50,000 m

**07.03.0050 Postleitung J-Y(St)-Y 2 x 2 x 0,6**
Menge: 50,000 m

**07.03.0060 Kabelkanal 40 x 40 mm**
Menge: 10,000 m

**07.03.0070 Rangierkanal**
Menge: 2,000 m

#### Abschnitt 07.04 Zähleranlage / Unterverteilungen

**07.04.0010 Zählerschrank mit 8 Zählerplätzen + APZ-Feld**
Menge: 1,000 Stck

**07.04.0020 Wohnungsunterverteilung**
Menge: 6,000 Stck

**07.04.0030 Schrumpfmuffe 1,5 - 2,5 mm²**
Menge: 30,000 Stck

**07.04.0040 Schrumpfmuffe 4 - 6 mm²**
Menge: 6,000 Stck

**07.04.0050 Schrumpfmuffe 5x16 mm²**
*** Bedarfsposition ohne GB
Menge: 1,000 Stck

#### Abschnitt 07.05 Brennstellen / Leuchten / Potentialausgleich

**07.05.0010 Brennstelle Mieterkeller**
Menge: 7,000 Stck

**07.05.0020 Brennstelle Waschmaschine/Trockner**
Menge: 12,000 Stck

**07.05.0030 Brennstelle Kellerbeleuchtung**
Menge: 1,000 Stck

**07.05.0040 Brennstelle Dachbodenbeleuchtung**
Menge: 1,000 Stck

**07.05.0050 Brennstelle Außenleuchte Keller**
Menge: 1,000 Stck

**07.05.0060 Außenleuchte Keller**
Menge: 1,000 Stck

**07.05.0070 Brennstelle Außenleuchte Haustüre**
Menge: 1,000 Stck

**07.05.0080 Außenleuchte Haustüre mit Dämmerungsschalter**
Menge: 1,000 Stck

**07.05.0090 Brennstelle Videosprechanlage**
Menge: 1,000 Stck

**07.05.0100 Brennstelle Sprechanlagenleitung**
Menge: 1,000 Stck

**07.05.0110 Brennstelle Treppenhausbeleuchtung**
Menge: 1,000 Stck

**07.05.0120 Treppenhausleuchte**
Menge: 7,000 Stck

**07.05.0130 Brennstelle Heizungsanlage**
Menge: 1,000 Stck

**07.05.0140 Brennstelle Potentialausgleich überarbeiten**
Menge: 1,000 Stck

**07.05.0150 Brennstelle Balkonleuchte / -steckdose**
Menge: 4,000 Stck

**07.05.0160 Balkonleuchte**
Menge: 4,000 Stck

### Bereich 08 Residenzaue 2

#### Abschnitt 08.01 Demontage / Provisorium

**08.01.0010 Demontage Zähleranlage**
Menge: 1,000 Stck

**08.01.0020 Demontage Altinstallation**
Menge: 1,000 Stck

**08.01.0030 Provisorium Treppenhausbeleuchtung**
Menge: 1,000 Stck

#### Abschnitt 08.02 Durchbrüche / Schlitze

**08.02.0010 Wandschlitz bis 100 x 100 mm**
Menge: 10,000 m

**08.02.0020 Wandschlitz bis 40 x 40 mm**
Menge: 10,000 m

**08.02.0030 Deckendurchbruch bis 100 x 100 mm**
Menge: 2,000 Stck

**08.02.0040 Wanddurchbruch bis 40 x 40 mm**
Menge: 2,000 Stck

**08.02.0050 Durchbruch bis 40 x 40 mm schließen**
Menge: 2,000 Stck

**08.02.0060 Durchbruch bis 100 x 100 mm schließen**
Menge: 1,000 Stck

**08.02.0070 Durchbruch bis 100 x 100 mm brandschutztechnisch verschließen**
Menge: 1,000 Stck

#### Abschnitt 08.03 Leitungs- und Befestigungsmaterieal

**08.03.0010 NYM - J 5 x 16 mm²**
Menge: 30,000 m

**08.03.0020 NYM - J 5 x 1,5 mm²**
Menge: 50,000 m

**08.03.0030 NYM - J 3 x 1,5 mm²**
Menge: 100,000 m

**08.03.0040 Postleitung J-Y(St)-Y 4 x 2 x 0,6**
Menge: 50,000 m

**08.03.0050 Postleitung J-Y(St)-Y 2 x 2 x 0,6**
Menge: 50,000 m

**08.03.0060 Kabelkanal 40 x 40 mm**
Menge: 10,000 m

**08.03.0070 Rangierkanal**
Menge: 2,000 m

#### Abschnitt 08.04 Zähleranlage / Unterverteilungen

**08.04.0010 Zählerschrank mit 6 Zählerplätzen + APZ-Feld**
Menge: 1,000 Stck

**08.04.0020 Wohnungsunterverteilung**
Menge: 4,000 Stck

**08.04.0030 Schrumpfmuffe 1,5 - 2,5 mm²**
Menge: 20,000 Stck

**08.04.0040 Schrumpfmuffe 4 - 6 mm²**
Menge: 4,000 Stck

**08.04.0050 Schrumpfmuffe 5x16 mm²**
*** Bedarfsposition ohne GB
Menge: 1,000 Stck

#### Abschnitt 08.05 Brennstellen / Leuchten / Potentialausgleich

**08.05.0010 Brennstelle Mieterkeller**
Menge: 7,000 Stck

**08.05.0020 Brennstelle Waschmaschine/Trockner**
Menge: 8,000 Stck

**08.05.0030 Brennstelle Kellerbeleuchtung**
Menge: 1,000 Stck

**08.05.0040 Brennstelle Dachbodenbeleuchtung**
Menge: 1,000 Stck

**08.05.0050 Brennstelle Außenleuchte Keller**
Menge: 1,000 Stck

**08.05.0060 Außenleuchte Keller**
Menge: 1,000 Stck

**08.05.0070 Brennstelle Außenleuchte Haustüre**
Menge: 1,000 Stck

**08.05.0080 Außenleuchte Haustüre mit Dämmerungsschalter**
Menge: 1,000 Stck

**08.05.0090 Brennstelle Videosprechanlage**
Menge: 1,000 Stck

**08.05.0100 Brennstelle Sprechanlagenleitung**
Menge: 1,000 Stck

**08.05.0110 Brennstelle Treppenhausbeleuchtung**
Menge: 1,000 Stck

**08.05.0120 Treppenhausleuchte**
Menge: 7,000 Stck

**08.05.0130 Brennstelle Heizungsanlage**
Menge: 1,000 Stck

**08.05.0140 Brennstelle Potentialausgleich überarbeiten**
Menge: 1,000 Stck

**08.05.0150 Brennstelle Balkonleuchte / -steckdose**
Menge: 4,000 Stck

**08.05.0160 Balkonleuchte**
Menge: 4,000 Stck

### Bereich 09 Residenzaue 4

#### Abschnitt 09.01 Demontage / Provisorium

**09.01.0010 Demontage Zähleranlage**
Menge: 1,000 Stck

**09.01.0020 Demontage Altinstallation**
Menge: 1,000 Stck

**09.01.0030 Provisorium Treppenhausbeleuchtung**
Menge: 1,000 Stck

#### Abschnitt 09.02 Durchbrüche / Schlitze

**09.02.0010 Wandschlitz bis 100 x 100 mm**
Menge: 10,000 m

**09.02.0020 Wandschlitz bis 40 x 40 mm**
Menge: 10,000 m

**09.02.0030 Deckendurchbruch bis 100 x 100 mm**
Menge: 2,000 Stck

**09.02.0040 Wanddurchbruch bis 40 x 40 mm**
Menge: 2,000 Stck

**09.02.0050 Durchbruch bis 40 x 40 mm schließen**
Menge: 2,000 Stck

**09.02.0060 Durchbruch bis 100 x 100 mm schließen**
Menge: 1,000 Stck

**09.02.0070 Durchbruch bis 100 x 100 mm brandschutztechnisch verschließen**
Menge: 1,000 Stck

#### Abschnitt 09.03 Leitungs- und Befestigungsmaterieal

**09.03.0010 NYM - J 5 x 16 mm²**
Menge: 30,000 m

**09.03.0020 NYM - J 5 x 1,5 mm²**
Menge: 50,000 m

**09.03.0030 NYM - J 3 x 1,5 mm²**
Menge: 100,000 m

**09.03.0040 Postleitung J-Y(St)-Y 4 x 2 x 0,6**
Menge: 50,000 m

**09.03.0050 Postleitung J-Y(St)-Y 2 x 2 x 0,6**
Menge: 50,000 m

**09.03.0060 Kabelkanal 40 x 40 mm**
Menge: 10,000 m

**09.03.0070 Rangierkanal**
Menge: 2,000 m

#### Abschnitt 09.04 Zähleranlage / Unterverteilungen

**09.04.0010 Zählerschrank mit 6 Zählerplätzen + APZ-Feld**
Menge: 1,000 Stck

**09.04.0020 Wohnungsunterverteilung**
Menge: 4,000 Stck

**09.04.0030 Schrumpfmuffe 1,5 - 2,5 mm²**
Menge: 20,000 Stck

**09.04.0040 Schrumpfmuffe 4 - 6 mm²**
Menge: 4,000 Stck

**09.04.0050 Schrumpfmuffe 5x16 mm²**
*** Bedarfsposition ohne GB
Menge: 1,000 Stck

#### Abschnitt 09.05 Brennstellen / Leuchten / Potentialausgleich

**09.05.0010 Brennstelle Mieterkeller**
Menge: 7,000 Stck

**09.05.0020 Brennstelle Waschmaschine/Trockner**
Menge: 8,000 Stck

**09.05.0030 Brennstelle Kellerbeleuchtung**
Menge: 1,000 Stck

**09.05.0040 Brennstelle Dachbodenbeleuchtung**
Menge: 1,000 Stck

**09.05.0050 Brennstelle Außenleuchte Keller**
Menge: 1,000 Stck

**09.05.0060 Außenleuchte Keller**
Menge: 1,000 Stck

**09.05.0070 Brennstelle Außenleuchte Haustüre**
Menge: 1,000 Stck

**09.05.0080 Außenleuchte Haustüre mit Dämmerungsschalter**
Menge: 1,000 Stck

**09.05.0090 Brennstelle Videosprechanlage**
Menge: 1,000 Stck

**09.05.0100 Brennstelle Sprechanlagenleitung**
Menge: 1,000 Stck

**09.05.0110 Brennstelle Treppenhausbeleuchtung**
Menge: 1,000 Stck

**09.05.0120 Treppenhausleuchte**
Menge: 7,000 Stck

**09.05.0130 Brennstelle Heizungsanlage**
Menge: 1,000 Stck

**09.05.0140 Brennstelle Potentialausgleich überarbeiten**
Menge: 1,000 Stck

**09.05.0150 Brennstelle Balkonleuchte / -steckdose**
Menge: 4,000 Stck

**09.05.0160 Balkonleuchte**
Menge: 4,000 Stck

USt %: 19,00
